# AUSSCHREIBEN.DE
Angebotsaufforderung (GAEB DA XML 3.2, DA83)
Projekt: ADE
Erstellt mit: GXML Toolbox V3.2 R20170508, ORCA a.de-Exporting (3.4.11.139), 15.07.2020

## 1 Rathscheck Schiefer und Dach-Systeme ZN der Wilh. Werhahn KG

*Hinweis: Herstellerinformation*
Rathscheck Schiefer und Dach-Systeme ZN der Wilh. Werhahn KG Neuss
St.-Barbara-Straße 3
D-56727 Mayen-Katzenberg
Telefon (0)2651 955-0
Fax (0)2651 955-100
info@rathscheck.de (mailto:info@rathscheck.de)
http://www.rathscheck.de (http://www.rathscheck.de/)

### Titel 01 Vorbemerkungen

*Hinweis: allgemeine Vorbemerkungen*
Nachfolgend möchten wir Ihnen zu unseren Muster-Leistungsverzeichnissen einige Erläuterungen / Hinweise an die Hand geben.

1. Die Muster-Leistungsverzeichnisse erheben grundsätzlich nicht den Anspruch auf Vollständigkeit. Die Leistungsverzeichnisse sind für jeden Einzelfall von dem Bauherren / Planer dahingehend zu überprüfen, ob sie für das Bauvorhaben einschlägig sind und den projektspezifischen Anforderungen genügen. D.h. die Leistungsverzeichnisse sind regelmäßig entsprechend anzupassen.

2. Wir empfehlen die Hinzuziehung von Fachplanern und spezialisierten Fachunternehmen, die eine ausreichende Erfahrung im Umgang mit unseren Produkten vorweisen können. Der richtige Umgang mit Naturbaustoffen setzt entsprechende Fachkenntnisse zwingend voraus.

3. Bei Planung und Ausführung sind grundsätzlich die anerkannten Regeln der Technik zu beachten. Dazu zählen u.a. nachstehende Regelwerke:

- Das Regelwerk des Deutschen Dachdeckerhandwerks (Zentralverband des Deutschen Dachdeckerhandwerks e.V.)
- DIN EN 12326-1 und -2
- Produktdatenblätter und Prüfzeugnisse
- Schiefer-Bibel (Rathscheck)

4. Darüber hinaus kann im Einzelfall bei Planung und Ausführung auch der Stand der Technik maßgeblich sein. Dies deshalb, weil das Unternehmen Rathscheck stets an der Weiterentwicklung und Innovation ihrer Produkte arbeitet.

Unter dem Stand der Technik ist im Allgemeinen ein fortgeschrittener, fortschrittlicher Entwicklungsstand zu verstehen, dessen Erprobung seine Eignung für die Praxis ergeben hat, der jedoch nicht zwingend bereits zu den anerkannten Regeln der Technik zählt.

Der Stand der Technik ergibt sich u.a. aus:
- Verlegerichtlinien
- Einbauanleitungen
- Schiefer-Bibel (Rathscheck)

Den beteiligten Fachleuten wird empfohlen, ihren Auftraggeber / Bauherren darüber aufzuklären, wenn abweichend von den anerkannten Regeln der Technik geplant und ausgeführt wird.

5. Im Fall einer öffentlichen Ausschreibung sind die Muster-Leistungsverzeichnisse entsprechend den Erfordernissen des Vergaberechts anzupassen.

### Titel 02 Rechteck-Doppeldeckung genagelt

#### Untertitel 02.01 Rechtecke genagelt mit InterSIN

*Hinweis: Ergänzende Informationen & Downloads*
Wir bieten Ihnen kostenlose Downloads zu unserem umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck&url=https://www.rathscheck.de/service/downloads/pruefzeugnisse)

Schiefer-Texturen
Eine Übersicht der verschiedenen Schiefer-Texturen für unsere Deckarten. Alle Schiefer-Texturen als ZIP finden Sie unter: https://www.rathscheck.de/service/downloads/texturen (http://www.ausschreiben.de/online/usr/view.php?mode=link&tb=rathscheck&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck&url=https://www.rathscheck.de/home/inspiration-und-wissen/broschueren)

Kontakt & Beratung
Wenn Sie Fragen haben oder eine Beratung rund um das Thema Schiefer wünschen: Schreiben Sie uns gerne und wir helfen Ihnen gerne weiter. Zur Kontaktanfrage: https://www.rathscheck.de/service/kontakt-beratung (http://www.ausschreiben.de/online/usr/view.php?mode=link&tb=rathscheck&url=https://www.rathscheck.de/service/kontakt-beratung)

**02.01.0001 Eingelattete / Eingeschalte Dachfläche in Rechteck-Doppeldeckung eindecken**
Eingelattete Dachfläche (Dachneigung '.........' °) in
Rechteck-Doppeldeckung (Rechtecke), mit säurefestem
Schiefer, Qualität InterSIN (in den Codestufen W1, S1,
T1), Schiefergröße ..x.. cm, mit mindestens '.........' mm
überdoppelter Überdeckung, nach den Fachregeln des
ZVDH eindecken. Die Befestigung erfolgt mit '.........' Stück
Schieferstiften / -nägeln. Die Dachfläche ist vor der
Eindeckung genau einzuteilen und abzuschnüren.
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Menge: 0,000 m²

**02.01.0002 Eingelattete Gauben-Dachfläche in Rechteck-Doppeldeckung eindecken**
Eingelattete Gauben-Dachfläche (Dachneigung '.........' °) in
Rechteck-Doppeldeckung (Rechtecke), mit säurefestem
Schiefer, Qualität InterSIN (in den Codestufen W1, S1,
T1), Schiefergröße ..x.. cm, mit mindestens '.........' mm
überdoppelter Überdeckung, nach den Fachregeln des
ZVDH eindecken. Die Befestigung erfolgt mit '.........' Stück
Schieferstiften / -nägeln. Die Dachfläche ist vor der
Eindeckung genau einzuteilen und abzuschnüren.
Menge: 0,000 m²

**02.01.0003 Traufe mit Ansetzersteinen als Mehraufwand**
Traufe mit Ansetzersteinen fachgerecht als Mehraufwand
zur Flächendeckung eindecken. Die Befestigung erfolgt
mit mindestens 2 Stück Schiefernägeln oder
Schieferstiften.
Menge: 0,000 m

**02.01.0004 Orte an geraden und schrägen Ortkanten als auslaufenden Ort als Mehraufwand**
Orte an geraden und schrägen Ortkanten als
auslaufenden Ort nach den Fachregeln des ZVDH als
Mehraufwand zur Flächendeckung herstellen. Die
Mindeststeinbreite beträgt 120 mm.
Menge: 0,000 m

**02.01.0005 Grate stumpf gestoßen als Mehraufwand**
Grate stumpf gestoßen als Mehraufwand zur Flächendeckung
mit Schichtstücken (Nocken) aus '.........',
'.........' dick, einmal gekantet, eindecken. Die Zuschnittbreite der
Nocken muss mindestens 200 mm betragen, die Länge dem Schieferhöhenmaß entsprechen.
Menge: 0,000 m

**02.01.0006 Grat als aufgelegter Ort als Mehraufwand**
Grat als aufgelegter Ort (Strackort) als Mehraufwand
zur Flächendeckung nach den Fachregeln des ZVDH
eindecken.
(einmal gemessen, beidseitig gedeckt)
Menge: 0,000 m

**02.01.0007 First als Mehraufwand, seitliche Überdeckung mind. 100 mm**
First als Mehraufwand zur Flächendeckung eindecken.
Die einfache seitliche Überdeckung muss mindestens 100
mm betragen. Jeder Stein ist mit mindestens 4 Stück
'.........' zu befestigen.
(einmal gemessen / beidseitig gedeckt)
Menge: 0,000 m

**02.01.0008 First als Mehraufwand, seitliche Doppeldeckung mind. 20 mm**
First als Mehraufwand zur Flächendeckung mit
seitlicher Doppeldeckung eindecken. Die seitliche
Doppeldeckung muss mindestens 20 mm betragen. Jeder
Stein ist mit mindestens 4 Stück '.........' zu befestigen.
Menge: 0,000 m

**02.01.0009 Einzelnes Firstgebinde als Mehraufwand, seitliche Überdeckung mind. 100 mm**
Einzelnes Firstgebinde (Pultfirst) als Mehraufwand zur
Flächendeckung eindecken. Die einfach seitliche
Überdeckung muss mindestens 100 mm betragen. Jeder
Stein ist mit mindestens 4 Stück '.........' zu befestigen.
Menge: 0,000 m

**02.01.0010 Einzelnes Firstgebinde als Mehraufwand, seitliche Doppeldeckung mind. 20 mm**
Einzelnes Firstgebinde (Pultfirst) als Mehraufwand zur
Flächendeckung eindecken. Die seitliche Doppeldeckung
muss mindestens 20 mm betragen. Jeder Stein ist mit
mindestens 4 Stück '.........' zu befestigen.
Menge: 0,000 m

**02.01.0011 Eingebundene Rechteckkehle in Dreifachdeckung**
Eingebundene Rechteckkehle in Dreifachdeckung, wobei
der vierte Stein den ersten um mindestens 10 mm überdeckt, als Mehraufwand zur Flächendeckung eindecken. Im Preis enthalten ist das Herstellen der erforderlichen Kehlschalung inkl. Dreikantleisten.
Menge: 0,000 m

**02.01.0012 Hauptkehle als überdeckte Rechteckkehle**
Hauptkehle als überdeckte Rechteckkehle in Dreifachdeckung, wobei der vierte Stein den ersten um mindestens 10 mm überdeckt, als Mehraufwand zur Flächendeckung eindecken. Im Preis enthalten ist das Herstellen der erforderlichen Kehlschalung inkl. Dreikantleisten.
Menge: 0,000 m

**02.01.0013 Hauptkehle als Mehraufwand**
Hauptkehle als Mehraufwand zur Flächendeckung mit
Schichtstücken (Nocken) aus Titanzinkblech herstellen.
Für die Ausführung von Nockenkehle ist die Fachregel
für Metallarbeiten im Dachdeckerhandwerk zu beachten.

Hinweis:
Nockenkehlen dürfen nur bei gleicher Dachneigung der
anzuschließenden Dachflächen gedeckt werden.
Menge: 0,000 m

**02.01.0014 Hauptkehle als Mehraufwand**
Hauptkehle als Mehraufwand zur Flächendeckung mit Schichtstücken (Nocken) aus Kupferblech herstellen.
Für die Ausführung von Nockenkehle ist die Fachregel
für Metallarbeiten im Dachdeckerhandwerk zu beachten.

Hinweis:
Nockenkehlen dürfen nur bei gleicher Dachneigung der
anzuschließenden Dachflächen gedeckt werden.
Menge: 0,000 m

**02.01.0015 Wandkehle mit Rechteck-Schablonen passend zu vorgenannter Eindeckung in Doppeldeckung eindecken**
Wandkehle mit Rechteck-Schablonen passend zu
vorgenannter Eindeckung in Doppeldeckung nach den
Fachregeln des ZVDH als Mehraufwand zur Flächendeckung
eindecken. Im Preis enthalten ist das Herstellen der
erforderlichen Kehlschalung inkl. Dreikantleisten.
Menge: 0,000 m

**02.01.0016 Wangenkehle mit Rechteck-Schablonen passend zu vorgenannter Eindeckung in Doppeldeckung eindecken**
Wangenkehle mit Rechteck-Schablonen passend zu vorgenannter Eindeckung in Doppeldeckung nach den Fachregeln des ZVDH als Mehraufwand zur Flächendeckung
eindecken. Im Preis enthalten ist das Herstellen der erforderlichen Kehlschalung inkl. Dreikantleisten.
Menge: 0,000 m

**02.01.0017 Eingelattete Gauben-Wangenfläche in Rechteck-Doppeldeckung eindecken**
Eingelattete Gauben-Wangenfläche in
Rechteck-Doppeldeckung (Rechtecke), mit säurefestem
Schiefer, Qualität InterSIN (in den Codestufen W1, S1,
T1), Schiefergröße ..x.. cm, mit mindestens '.........' mm
überdoppelter Überdeckung, nach den Fachregeln des
ZVDH eindecken. Die Befestigung erfolgt mit '.........' Stück
Schieferstiften / -nägeln. Die Dachfläche ist vor der
Eindeckung genau einzuteilen und abzuschnüren.
Menge: 0,000 m²

**02.01.0018 Kaminkopf (verschalt) in Rechteckdoppel-Deckung eindecken**
Kaminkopf (verschalt) in Rechteckdoppel-Deckung passend zur Flächendeckung mit säurefestem Schiefer Qualität InterSIN
(in den Codestufen W1, S1, T1), Steingröße ..x.. cm eindecken.
Kaminfläche : '.........' m²

Die Orte sind aufgelegt bzw. auslaufend auszubilden.
Ortganglänge: '.........' m

Der Kaminkopf ist mit Blechen aus Metall in die Dachfläche einzubinden.
Material: '.........'
Zuschnitt: '.........' mm
Länge: '.........' m
Menge: 0,000 Stk

#### Untertitel 02.02 Octogones genagelt mit InterSIN

*Hinweis: Ergänzende Informationen & Downloads*
Wir bieten Ihnen kostenlose Downloads zu unserem umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck&url=https://www.rathscheck.de/service/downloads/pruefzeugnisse)

Schiefer-Texturen
Eine Übersicht der verschiedenen Schiefer-Texturen für unsere Deckarten. Alle Schiefer-Texturen als ZIP finden Sie unter: https://www.rathscheck.de/service/downloads/texturen (http://www.ausschreiben.de/online/usr/view.php?mode=link&tb=rathscheck&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck&url=https://www.rathscheck.de/home/inspiration-und-wissen/broschueren)

Kontakt & Beratung
Wenn Sie Fragen haben oder eine Beratung rund um das Thema Schiefer wünschen: Schreiben Sie uns gerne und wir helfen Ihnen gerne weiter. Zur Kontaktanfrage: https://www.rathscheck.de/service/kontakt-beratung (http://www.ausschreiben.de/online/usr/view.php?mode=link&tb=rathscheck&url=https://www.rathscheck.de/service/kontakt-beratung)

**02.02.0001 Eingelattete Dachfläche in Rechteck-Doppeldeckung (Octogones) eindecken**
Eingelattete Dachfläche (Dachneigung '.........' °) in
Rechteck-Doppeldeckung (Octogones), mit säurefestem
Schiefer, Qualität InterSIN (in den Codestufen W1, S1,
T1), Schiefergröße ..x.. cm, mit mindestens '.........' mm
überdoppelter Überdeckung, nach den Fachregeln des
ZVDH eindecken. Die Befestigung erfolgt mit '.........' Stück
Schieferstiften / -nägeln. Die Dachfläche ist vor der
Eindeckung genau einzuteilen und abzuschnüren.
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Menge: 0,000 m²

**02.02.0002 Eingelattete Gauben-Dachfläche in Rechteck-Doppeldeckung (Octogones) eindecken**
Eingelattete Gauben-Dachfläche (Dachneigung '.........' °) in
Rechteck-Doppeldeckung (Octogones), mit säurefestem
Schiefer, Qualität InterSIN (in den Codestufen W1, S1,
T1), Schiefergröße ..x.. cm, mit mindestens '.........' mm
überdoppelter Überdeckung, nach den Fachregeln des
ZVDH eindecken. Die Befestigung erfolgt mit '.........' Stück
Schieferstiften / -nägeln. Die Dachfläche ist vor der
Eindeckung genau einzuteilen und abzuschnüren.
Menge: 0,000 m²

**02.02.0003 Traufe mit Ansetzersteinen als Mehraufwand**
Traufe mit Ansetzersteinen fachgerecht als Mehraufwand zur Flächendeckung eindecken. Die Befestigung erfolgt mit mindestens 2 Stück Schiefernägeln oder Schieferstiften.
Menge: 0,000 m

**02.02.0004 Orte an geraden und schrägen Ortkanten als auslaufenden Ort als Mehraufwand**
Orte an geraden und schrägen Ortkanten als
auslaufenden Ort nach den Fachregeln des ZVDH als
Mehraufwand zur Flächendeckung herstellen. Die
Mindeststeinbreite beträgt 120 mm.
Menge: 0,000 m

**02.02.0005 Grate stumpf gestoßen als Mehraufwand**
Grate stumpf gestoßen als Mehraufwand zur
Flächendeckung mit Schichtstücken (Nocken) aus '.........',
'.........' dick, einmal gekantet, eindecken. Die
Zuschnittbreite der Nocken muss mindestens 200 mm
betragen, die Länge dem Schieferhöhenmaß entsprechen.
Menge: 0,000 m

**02.02.0006 Grat als aufgelegter Ort als Mehraufwand**
Grat als aufgelegter Ort (Strackort) als Mehraufwand
zur Flächendeckung nach den Fachregeln des ZVDH
eindecken. (einmal gemessen, beidseitig gedeckt)
Menge: 0,000 m

**02.02.0007 First als Mehraufwand mit seitlicher Überdeckung**
First als Mehraufwand zur Flächendeckung eindecken.
Die einfache seitliche Überdeckung muss mindestens 100
mm betragen. Jeder Stein ist mit mindestens 4 Stück
'.........' zu befestigen. (einmal gemessen / beidseitig gedeckt)
Menge: 0,000 m

**02.02.0008 First als Mehraufwand mit seitlicher Doppeldeckung**
First als Mehraufwand zur Flächendeckung mit
seitlicher Doppeldeckung eindecken. Die seitliche
Doppeldeckung muss mindestens 20 mm betragen. Jeder
Stein ist mit mindestens 4 Stück '.........' zu befestigen.
Menge: 0,000 m

**02.02.0009 Einzelnes Firstgebinde als Mehraufwand mit seitlicher Überdeckung**
Einzelnes Firstgebinde (Pultfirst) als Mehraufwand zur
Flächendeckung eindecken. Die einfache seitliche
Überdeckung muss mindestens 100 mm betragen. Jeder
Stein ist mit mindestens 4 Stück '.........' zu befestigen.
Menge: 0,000 m

**02.02.0010 Einzelnes Firstgebinde als Mehraufwand mit seitliche Doppeldeckung**
Einzelnes Firstgebinde (Pultfirst) als Mehraufwand zur
Flächendeckung eindecken. Die seitliche Doppeldeckung
muss mindestens 20 mm betragen. Jeder Stein ist mit
mindestens 4 Stück '.........' zu befestigen.
Menge: 0,000 m

**02.02.0011 Eingebundene Rechteckkehle in Dreifachdeckung**
Eingebundene Rechteckkehle in Dreifachdeckung, wobei der vierte Stein den ersten um mindestens 10 mm überdeckt, als Mehraufwand zur Flächendeckung eindecken. Im Preis enthalten ist das Herstellen der erforderlichen Kehlschalung inkl. Dreikantleisten.
Menge: 0,000 m

**02.02.0012 Hauptkehle als überdeckte Rechteckkehle in Dreifachdeckung**
Hauptkehle als überdeckte Rechteckkehle in Dreifachdeckung, wobei der vierte Stein den ersten um mindestens 10 mm überdeckt, als Mehraufwand zur Flächendeckung eindecken. Im Preis enthalten ist das Herstellen der erforderlichen Kehlschalung inkl. Dreikantleisten.
Menge: 0,000 m

**02.02.0013 Hauptkehle als Mehraufwand aus Titanzinkblech**
Hauptkehle als Mehraufwand zur Flächendeckung mit
Schichtstücken (Nocken) aus Titanzinkblech herstellen.
Für die Ausführung von Nockenkehle ist die Fachregel
für Metallarbeiten im Dachdeckerhandwerk zu beachten.

Hinweis:
Nockenkehlen dürfen nur bei gleicher Dachneigung der
anzuschließenden Dachflächen gedeckt werden.
Menge: 0,000 m

**02.02.0014 Hauptkehle als Mehraufwand Kupferblech**
Hauptkehle als Mehraufwand zur Flächendeckung mit
Schichtstücken (Nocken) aus Kupferblech herstellen.
Für die Ausführung von Nockenkehle ist die Fachregel
für Metallarbeiten im Dachdeckerhandwerk zu beachten.

Hinweis:
Nockenkehlen dürfen nur bei gleicher Dachneigung der
anzuschließenden Dachflächen gedeckt werden.
Menge: 0,000 m

**02.02.0015 Wandkehle mit Rechteck-Schablonen**
Wandkehle mit Rechteck-Schablonen passend zu
vorgenannter Eindeckung in Doppeldeckung nach den
Fachregeln des ZVDH als Mehraufwand zur Flächendeckung
eindecken. Im Preis enthalten ist das Herstellen der
erforderlichen Kehlschalung inkl. Dreikantleisten.
Menge: 0,000 m

**02.02.0016 Wangenkehle mit Rechteck-Schablonen**
Wangenkehle mit Rechteck-Schablonen passend zu vorgenannter Eindeckung in Doppeldeckung nach den Fachregeln des ZVDH als Mehraufwand zur Flächendeckung
eindecken. Im Preis enthalten ist das Herstellen der erforderlichen Kehlschalung inkl. Dreikantleisten.
Menge: 0,000 m

**02.02.0017 Eingelattete Gauben-Wangenfläche in Rechteck-Doppeldeckung (Octogones) eindecken**
Eingelattete Gauben-Wangenfläche in Rechteck-Doppeldeckung (Octogones), mit säurefestem Schiefer, Qualität InterSIN (in den Codestufen W1, S1,
T1), Schiefergröße ..x.. cm, mit mindestens '.........' mm
überdoppelter Überdeckung, nach den Fachregeln des ZVDH
eindecken. Die Befestigung erfolgt mit '.........' Stück
Schieferstiften / -nägeln. Die Dachfläche ist vor der Eindeckung genau einzuteilen und abzuschnüren.
Menge: 0,000 m²

**02.02.0018 Kaminkopf (verschalt) in Rechteckdoppel-Deckung eindecken**
Kaminkopf (verschalt) in Rechteckdoppel-Deckung passend zur Flächendeckung mit säurefestem Schiefer Qualität InterSIN
(in den Codestufen W1, S1, T1), Steingröße ..x.. cm
eindecken.
Kaminfläche : '.........' m²

Die Orte sind aufgelegt bzw. auslaufend auszubilden.
Ortganglänge: '.........' m

Der Kaminkopf ist mit Blechen aus Metall in die Dachfläche einzubinden.
Material: '.........'
Zuschnitt: '.........' mm
Länge: '.........' m
Menge: 0,000 Stk

#### Untertitel 02.03 Coquettes genagelt mit InterSIN

*Hinweis: Ergänzende Informationen & Downloads*
Wir bieten Ihnen kostenlose Downloads zu unserem umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck&url=https://www.rathscheck.de/service/downloads/pruefzeugnisse)

Schiefer-Texturen
Eine Übersicht der verschiedenen Schiefer-Texturen für unsere Deckarten. Alle Schiefer-Texturen als ZIP finden Sie unter: https://www.rathscheck.de/service/downloads/texturen (http://www.ausschreiben.de/online/usr/view.php?mode=link&tb=rathscheck&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck&url=https://www.rathscheck.de/home/inspiration-und-wissen/broschueren)

Kontakt & Beratung
Wenn Sie Fragen haben oder eine Beratung rund um das Thema Schiefer wünschen: Schreiben Sie uns gerne und wir helfen Ihnen gerne weiter. Zur Kontaktanfrage: https://www.rathscheck.de/service/kontakt-beratung (http://www.ausschreiben.de/online/usr/view.php?mode=link&tb=rathscheck&url=https://www.rathscheck.de/service/kontakt-beratung)

**02.03.0001 Eingelattete Dachfläche in Rechteck-Doppeldeckung (Coquettes) eindecken**
Eingelattete Dachfläche (Dachneigung '.........' °) in
Rechteck-Doppeldeckung (Coquettes), mit säurefestem
Schiefer, Qualität InterSIN (in den Codestufen W1, S1, T1),
Schiefergröße ..x.. cm, mit mindestens '.........' mm
überdoppelter Überdeckung, nach den Fachregeln des
ZVDH eindecken. Die Befestigung erfolgt mit '.........' Stück
Schieferstiften / -nägeln. Die Dachfläche ist vor der
Eindeckung genau einzuteilen und abzuschnüren.
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Menge: 0,000 m²

**02.03.0002 Eingelattete Gauben-Dachfläche in Rechteck-Doppeldeckung (Coquettes) eindecken**
Eingelattete Gauben-Dachfläche (Dachneigung '.........' °) in
Rechteck-Doppeldeckung (Coquettes), mit säurefestem
Schiefer, Qualität InterSIN (in den Codestufen W1, S1,
T1), Schiefergröße ..x.. cm, mit mindestens '.........' mm
überdoppelter Überdeckung, nach den Fachregeln des
ZVDH eindecken. Die Befestigung erfolgt mit '.........' Stück
Schieferstiften / -nägeln. Die Dachfläche ist vor der
Eindeckung genau einzuteilen und abzuschnüren.
Menge: 0,000 m²

**02.03.0003 Traufe mit Ansetzersteinen als Mehraufwand**
Traufe mit Ansetzersteinen fachgerecht als Mehraufwand zur Flächendeckung eindecken. Die Befestigung erfolgt mit mindestens 2 Stück Schiefernägeln oder Schieferstiften.
Menge: 0,000 m

**02.03.0004 Orte an geraden und schrägen Ortkanten als auslaufenden Ort als Mehraufwand**
Orte an geraden und schrägen Ortkanten als
auslaufenden Ort nach den Fachregeln des ZVDH als
Mehraufwand zur Flächendeckung herstellen. Die
Mindeststeinbreite beträgt 120 mm.
Menge: 0,000 m

**02.03.0005 Grate stumpf gestoßen als Mehraufwand**
Grate stumpf gestoßen als Mehraufwand zur
Flächendeckung mit Schichtstücken (Nocken) aus '.........',
'.........' dick, einmal gekantet, eindecken. Die
Zuschnittbreite der Nocken muss mindestens 200 mm
betragen, die Länge dem Schieferhöhenmaß entsprechen.
Menge: 0,000 m

**02.03.0006 Grat als aufgelegter Ort als Mehraufwand**
Grat als aufgelegter Ort (Strackort) als Mehraufwand
zur Flächendeckung nach den Fachregeln des ZVDH
eindecken. (einmal gemessen, beidseitig gedeckt)
Menge: 0,000 m

**02.03.0007 First als Mehraufwand mit seitlicher Überdeckung**
First als Mehraufwand zur Flächendeckung eindecken.
Die einfache seitliche Überdeckung muss mindestens 100
mm betragen. Jeder Stein ist mit mindestens 4 Stück
'.........' zu befestigen. (einmal gemessen / beidseitig gedeckt)
Menge: 0,000 m

**02.03.0008 First als Mehraufwand mit seitlicher Doppeldeckung**
First als Mehraufwand zur Flächendeckung mit
seitlicher Doppeldeckung eindecken. Die seitliche
Doppeldeckung muss mindestens 20 mm betragen. Jeder
Stein ist mit mindestens 4 Stück '.........' zu befestigen.
Menge: 0,000 m

**02.03.0009 Einzelnes Firstgebinde als Mehraufwand mit seitlicher Überdeckung**
Einzelnes Firstgebinde (Pultfirst) als Mehraufwand zur
Flächendeckung eindecken. Die einfache seitliche
Überdeckung muss mindestens 100 mm betragen. Jeder
Stein ist mit mindestens 4 Stück '.........' zu befestigen.
Menge: 0,000 m

**02.03.0010 Einzelnes Firstgebinde als Mehraufwand mit seitliche Doppeldeckung**
Einzelnes Firstgebinde (Pultfirst) als Mehraufwand zur
Flächendeckung eindecken. Die seitliche Doppeldeckung
muss mindestens 20 mm betragen. Jeder Stein ist mit
mindestens 4 Stück '.........' zu befestigen.
Menge: 0,000 m

**02.03.0011 Eingebundene Rechteckkehle in Dreifachdeckung**
Eingebundene Rechteckkehle in Dreifachdeckung, wobei der vierte Stein den ersten um mindestens 10 mm überdeckt, als Mehraufwand zur Flächendeckung eindecken. Im Preis enthalten ist das Herstellen der erforderlichen Kehlschalung inkl. Dreikantleisten.
Menge: 0,000 m

**02.03.0012 Hauptkehle als überdeckte Rechteckkehle in Dreifachdeckung**
Hauptkehle als überdeckte Rechteckkehle in Dreifachdeckung, wobei der vierte Stein den ersten um mindestens 10 mm überdeckt, als Mehraufwand zur Flächendeckung eindecken. Im Preis enthalten ist das Herstellen der erforderlichen Kehlschalung inkl. Dreikantleisten.
Menge: 0,000 m

**02.03.0013 Hauptkehle als Mehraufwand aus Titanzinkblech**
Hauptkehle als Mehraufwand zur Flächendeckung mit
Schichtstücken (Nocken) aus Titanzinkblech herstellen.
Für die Ausführung von Nockenkehle ist die Fachregel
für Metallarbeiten im Dachdeckerhandwerk zu beachten.

Hinweis:
Nockenkehlen dürfen nur bei gleicher Dachneigung der
anzuschließenden Dachflächen gedeckt werden.
Menge: 0,000 m

**02.03.0014 Hauptkehle als Mehraufwand Kupferblech**
Hauptkehle als Mehraufwand zur Flächendeckung mit
Schichtstücken (Nocken) aus Kupferblech herstellen.
Für die Ausführung von Nockenkehle ist die Fachregel
für Metallarbeiten im Dachdeckerhandwerk zu beachten.

Hinweis:
Nockenkehlen dürfen nur bei gleicher Dachneigung der
anzuschließenden Dachflächen gedeckt werden.
Menge: 0,000 m

**02.03.0015 Wandkehle mit Rechteck-Schablonen**
Wandkehle mit Rechteck-Schablonen passend zu
vorgenannter Eindeckung in Doppeldeckung nach den
Fachregeln des ZVDH als Mehraufwand zur Flächendeckung
eindecken. Im Preis enthalten ist das Herstellen der
erforderlichen Kehlschalung inkl. Dreikantleisten.
Menge: 0,000 m

**02.03.0016 Wangenkehle mit Rechteck-Schablonen**
Wangenkehle mit Rechteck-Schablonen passend zu vorgenannter Eindeckung in Doppeldeckung nach den Fachregeln des ZVDH als Mehraufwand zur Flächendeckung
eindecken. Im Preis enthalten ist das Herstellen der erforderlichen Kehlschalung inkl. Dreikantleisten.
Menge: 0,000 m

**02.03.0017 Eingelattete Gauben-Wangenfläche in Rechteck-Doppeldeckung (Coquettes) eindecken**
Eingelattete Gauben-Wangenfläche in Rechteck-Doppeldeckung (Coquettes), mit säurefestem Schiefer, Qualität InterSIN (in den Codestufen W1, S1,
T1), Schiefergröße ..x.. cm, mit mindestens '.........' mm
überdoppelter Überdeckung, nach den Fachregeln des ZVDH
eindecken. Die Befestigung erfolgt mit '.........' Stück
Schieferstiften / -nägeln. Die Dachfläche ist vor der Eindeckung genau einzuteilen und abzuschnüren.
Menge: 0,000 m²

**02.03.0018 Kaminkopf (verschalt) in Rechteckdoppel-Deckung eindecken**
Kaminkopf (verschalt) in Rechteckdoppel-Deckung passend zur Flächendeckung mit säurefestem Schiefer Qualität InterSIN
(in den Codestufen W1, S1, T1), Steingröße ..x.. cm
eindecken.
Kaminfläche : '.........' m²

Die Orte sind aufgelegt bzw. auslaufend auszubilden.
Ortganglänge: '.........' m

Der Kaminkopf ist mit Blechen aus Metall in die Dachfläche einzubinden.
Material: '.........'
Zuschnitt: '.........' mm
Länge: '.........' m
Menge: 0,000 Stk
